# Campana extractora integrada, modelo Vetro Klin de Frecan. Acero inoxidable

- Propiedad del archivo: CONSTRUNARIO
- Formato: FIEBDC-3/2012
- Programa: Construnario Versión 3.51
- Fecha de los precios: 07/07/2021
- Divisa: EUR

**Vetro Klin** u Campana extractora integrada, modelo Vetro Klin de Frecan. Acero inoxidable
La campana de integración Vetro Klin se caracteriza por su sutileza y adaptabilidad a cualquier tipo de mueble. Está fabricada en acero inoxidable y se integra totalmente bajo el mueble pasando completamente inadvertida. Con su visera abatible, da la posibilidad de dos tipos de aspiración: perimetral (visera cerrada) o tradicional (visera abierta) ofreciendo a esta última abarcar mas área de aspiración cuando se usan los fuegos delanteros de la zona de cocción.
