# Software de interacción empleado/empresa, referencia Evalos Empleados de Digitek

- Propiedad del archivo: CONSTRUNARIO
- Formato: FIEBDC-3/2012
- Programa: Construnario Versión 3.51
- Fecha de los precios: 07/07/2021
- Divisa: EUR

**Evalos Empleados** u Software de interacción empleado/empresa, referencia Evalos Empleados de Digitek
Evalos Empleados es el software adicional de Evalos 8 para la interacción entre los empleados y la empresa en temas relacionados con el control horario. Con este módulo, se automatiza la consulta de información o las solicitudes de los empleados facilitando la gestión empresarial. La configuración es totalmente personalizable, incluso las alertas automáticas por correo electrónico. Características comunes Accesible a través de navegador web. De fácil aprendizaje y utilización. Escalable en base al número usuarios y número empleados. Seguro en el tratamiento de datos. Identificación del empleado por usuario y contraseña. Niveles de seguridad personalizables. Integrado con el sistema de control horario Evalos 8. Escalable con el crecimiento de su empresa.
