# Aire Acondicionado de alto rendimiento, modelo Vitoclima 200-S Confort de Viessmann. Bomba de calor aire/aire eficiente

- Propiedad del archivo: CONSTRUNARIO
- Formato: FIEBDC-3/2012
- Programa: Construnario Versión 3.51
- Fecha de los precios: 11/11/2022
- Divisa: EUR

**VITOCLIMA200SCO** u Aire Acondicionado de alto rendimiento, modelo Vitoclima 200-S Confort de Viessmann. Bomba de calor aire/aire eficiente
umple con las más altas exigencias de refrigeraciónen verano y calefacción en invierno, proporcionando el confort necesario para tu hogar: Vitoclima 200-S Confort ofrece una gran comodidad y proporciona una temperatura estable durante todo el año. Flujo de aire 3D: la temperatura se distribuye de forma homogénea por toda la estancia gracias a las aletas oscilantes horizontales y verticales. Bomba de calor aire/aire eficiente, también en modo calor, mediante un algoritmo de deshielo inteligente de la batería exterior que permite realizar el deshielo únicamente cuando sea necesario. Consumo eléctrico mínimo en modo de espera. Mando a distancia con función “I feel” para disfrutar la temperatura perfecta estés donde estés. Función de limpieza automática: cuando el equipo se apaga, el ventilador transversal sigue funcionando unos minutos para que se seque la unidad interior completamente y se prevenga la aparición de moho. Tapa extraíble y limpiable. Triple filtro con plasma frío que mejora la calidad del aire y elimina los malos olores y parte de las bacterias y virus. Función Turbo para alcanzar la temperatura establecida con mayor rapidez. Modo Vacaciones: permite mantener la estancia a una temperatura de 8° C durante los periodos de desocupación. Módulo de control a distancia Wi-Fi con dispositivo inteligente. Solicitar Presupuesto Asesoramiento Gratuito ¿Necesitas Precio? Solicitar Presupuesto
