# Colectores planos para motaje vertical, modelo Vitosol 100-FM de Viessmann. Con protección contra el sobrecalentamiento

- Propiedad del archivo: CONSTRUNARIO
- Formato: FIEBDC-3/2012
- Programa: Construnario Versión 3.51
- Fecha de los precios: 11/11/2022
- Divisa: EUR

**Vitosol 100-FM** u Colectores planos para motaje vertical, modelo Vitosol 100-FM de Viessmann. Con protección contra el sobrecalentamiento
Los potentes colectores planos Vitosol 100-FM son el complemento ideal de todas las instalaciones de agua caliente, calefacción y piscina. Con su superficie de absorción de 2,3 m2, estos colectores planos se adaptan a la demanda energética existente en cada caso. Pueden proveer hasta el 60 % de la energía anual necesaria para el agua caliente sanitaria, y ofrecen apoyo a la calefacción, piscinas o incluso procesos industriales. En combinación con una caldera de gas de condensación, la energía solar gratuita permite reducir en más de un tercio la energía anual necesaria para la calefacción y el agua caliente. Ventajas Colectores planos de alta potencia con innovador tratamiento selectivo ThermProtect Evita el sobrecalentamiento y la formación de vapor cuando la demanda de calor es baja Mayor cobertura solar para el apoyo a la calefacción y la producción de agua caliente Estanqueidad duradera gracias al marco de una pieza del colector y junta continua Conexión más rápida y segura mediante tubos de unión flexible de acero inoxidable De uso universal para montaje sobre cubierta o en fachada (modelo horizontal) Posibilidad de montaje horizontal y vertical
