# Accesorio de suspensión para crear techos inclinados, referencia Atache 3D de Perfisa

- Propiedad del archivo: CONSTRUNARIO
- Formato: FIEBDC-3/2012
- Programa: Construnario Versión 3.51
- Fecha de los precios: 15/07/2021
- Divisa: EUR

**ATACHE 3D** u Accesorio de suspensión para crear techos inclinados, referencia Atache 3D de Perfisa
Accesorio de suspensión para crear techos inclinados utilizando la varilla roscada M6.
