# Aplique decorativo para baño, referencia 05-7983-21-F9 de la serie Dresde Led de Leds-C4. Acabado cromo

- Propiedad del archivo: CONSTRUNARIO
- Formato: FIEBDC-3/2012
- Programa: Construnario Versión 3.51
- Fecha de los precios: 03/11/2022
- Divisa: EUR

**05-7983-21-F9** u Aplique decorativo para baño, referencia 05-7983-21-F9 de la serie Dresde Led de Leds-C4. Acabado cromo
Fuente de luz LED Temperatura de color 3000K CRI 90 Watts 7.5 Lúmenes reales 563 Confort visual 9.5
