# Centralización puesto de trabajo de emp. 3 columnas con cap. 2 meca

- Propiedad del archivo: CONSTRUNARIO
- Formato: FIEBDC-3/2012
- Programa: Construnario Versión 3.51
- Fecha de los precios: 22/11/2023
- Divisa: EUR
- Código: schneider-el (24/01/2024)

**USCHS0057** u Centralización puesto de trabajo de emp. 3 columnas con cap. 2 meca.
Caja de centralización de funciones para puesto de trabajo de empotrar de SCHNEIDER ELECTRIC, de color blanco, con tapa abatible, de material termoplástico libre de halógenos, de 3 columnas con capacidad para 2 mecanismos de módulo ancho cada una. Incluidos los bastidores para el montaje de mecanismos, los accesorios de montaje necesarios y los siguientes mecanismos: - Una toma doble de corriente con toma de tierra lateral (2P+T), de 10/16 A 250 V, girada 45º, de color blanco. - Una toma doble de corriente con toma de tierra lateral (2P+T), de 10/16 A 250 V, girada 45º, de color rojo. - Una toma doble de datos con dos conectores RJ45 categoría 5e UTP, con tapa de color blanco.

| Código | Ud | Descripción | Rendimiento |
|---|---|---|---|
| VDIXG3033PSCH | u | Centralización puesto de trabajo de emp. 3 columnas con cap. 2 meca. (material) | 1.000 |
| 0637SCH | h | Oficial primera (mano de obra) | 2.000 |
| 0638SCH | h | Ayudante (mano de obra) | 1.300 |
| %CO3 | % | Costes indirectos (s/total) | 0 % |
