# Carátula ciega p/panel FO,1 mód., ACTASSI de SCHNEIDER ELECTRIC

- Propiedad del archivo: CONSTRUNARIO
- Formato: FIEBDC-3/2012
- Programa: Construnario Versión 3.51
- Fecha de los precios: 22/11/2023
- Divisa: EUR

**PSCHVDIM150061** u Carátula ciega p/panel FO,1 mód., ACTASSI de SCHNEIDER ELECTRIC
Carátula ciega, para montaje en panel de fibra óptica de gama avanzada, para 1 ventana del panel, fijación rápida mediante remaches push-pull, ref. VDIM150061 de la serie ACTASSI de SCHNEIDER ELECTRIC.
