# Contactor modular iCT 63A 2NA 24Vca de Schneider

- Propiedad del archivo: CONSTRUNARIO
- Formato: FIEBDC-3/2012
- Programa: Construnario Versión 3.51
- Fecha de los precios: 24/01/2024
- Divisa: EUR

**A9C20162SCH** u Contactor modular iCT 63A 2NA 24Vca de Schneider
iCT 63A 2NA 24Vca de SCHNEIDER. Características Técnicas Principal: - Gama: Acti9 - Nombre del producto: Acti9 iCT - Gama de producto: iCT - Interruptor seccionador: conector - Nombre corto del dispositivo: iCT - Aplicación del dispositivo: motor-heating-lighting - Número de polos: 2P - Composición de los polos de contacto: 2 NA - Tipo de red: CA - Frecuencia de red: 50 Hz Complementario: - Tipo de señal de control: mantenido - Frecuencia de conmutación: 100 maniobras de conmutación/día - Señalizaciones en local: indicador de acción - Consumo de mantenimiento en VA: 4.6-4.6 VA - Potencia de pico en va: 34 VA - Tipo de control: mando a distancia - Tipo de montaje: ajustable en clip - Soporte de montaje: carril DIN simétrico de 35 mm - Pasos de 9 mm: 4 - Altura: 85 mm - Anchura: 36 mm - Profundidad: 68.5 mm - Durabilidad mecánica: 1000000 ciclos - Compatibilidad del producto: iACTc;iACTs;iATEt;iACTp - Código de compatibilidad: iCT - Segmento de mercado: residencial;pequeños comercios Entorno: - Temperatura ambiente de funcionamiento: -5-60 °C - Temperatura ambiente de almacenamiento: -40-70 °C - Normas: IEC/EN 61095 - Nivel de ruido: 30 dB - Altitud máxima de funcionamiento: 2000 m
