# Aseos públicos modelo Cube de la serie NEVO city de Dazero

- Propiedad del archivo: CONSTRUNARIO
- Formato: FIEBDC-3/2012
- Programa: Construnario Versión 3.51
- Fecha de los precios: 09/08/2021
- Divisa: EUR

**NEVOCITASE** u Aseos públicos modelo Cube de la serie NEVO city de Dazero
Los aseos públicos modelo Cube ofrecen una solución de gran funcionalidad y diseño, con altos niveles de calidad y características antivandálicas. Pueden integrar aseos masculinos, femeninos, adaptados o mixtos, y otros usos. Cuentan con una gran variedad de opciones de personalización. MEDIDAS 4,00 x 2,50 x 2,60 m (largo x ancho x alto) ACABADOS EXTERIORES DISPONIBLES Stone – acabado piedra natural Wood – acabado madera Cristal – acabado vidrio Color – acabado colores lisos
