# MasterSeal M 626 - imper. de PU monocomponente para cubierta plana o inclinada, con resistencia UV

- Propiedad del archivo: CONSTRUNARIO
- Formato: FIEBDC-3/2012
- Programa: Construnario Versión 3.51
- Fecha de los precios: 01/10/2021
- Divisa: EUR
- Código: master-build (14/10/2021)

**UMBS_561** m2 MasterSeal M 626 - imper. de PU monocomponente para cubierta plana o inclinada, con resistencia UV
Suministro y puesta en obra de impermeabilización para cubiertas planas o inclinadas, con poliuretano aplicado manualmente MasterSeal M 626 de Master Builders Solutions o similar, consistente en una capa de imprimación MasterSeal M 626 diluida con 10-15% agua (rendimiento 0,6 kg/m2); posterior aplicación de membrana de poliuretano monocomponente, altamente elástica, aplicada mediante rodillo o pistola airless, MasterSeal M 626 (marcado CE según EN 1504-2), en dos manos cruzadas (rendimiento 0,7 kg/m2 por cada mano) con una elongación a rotura de 200%, resistencia a tracción > 9 MPa, resistente a T entre -20ºC y 80ºC. Tixotropar con MasterTop TIX 9 en caso de ser necesario en zonas de mucha pendiente para que no descuelgue. Sobre superficies de hormigón o mortero, sin incluir la preparación del soporte. Colores estándar. Medida la superficie ejecutada.

| Código | Ud | Descripción | Rendimiento |
|---|---|---|---|
| 50000734_MBS | kg | Membrana impermeable de poliuretano alifático en base agua, referencia MasterSeal M 626 de Master Builders Solutions (material; 05/10/2021) | 2.000 |
| OGEN003 | h | Oficial 1ª (mano de obra) | 0.350 |
| OGEN006 | h | Peón especialista (mano de obra) | 0.350 |

## Recursos

**50000734_MBS** kg Membrana impermeable de poliuretano alifático en base agua, referencia MasterSeal M 626 de Master Builders Solutions
MasterSeal M 626 es una membrana impermeable, monocomponente de poliuretano alifático en base agua para la impermeabilización de cubiertas, balcones, y terrazas. Aplicable en interiores y exteriores. Se puede aplicar sobre hormigón o mortero (y sobre otros soportes con imprimación adecuada). Impermeabilización de cubiertas, balcones y terrazas. ¿Cuáles son las propiedades de MasterSeal M 626? Alta elasticidad y flexibilidad. Excelente adherencia sobre mortero y hormigón. Una vez endurecido es impermeable al agua y al dióxido de carbono. No contiene breas. Fácil de aplicar. Monocomponente de baja viscosidad. Monolítico – impermeabilización continua sin solapes. Permeable al vapor de agua. Excelentes propiedades mecánicas. Resistente a las aguas estancas. Puede ser recubierto en pocas horas tras su aplicación, según condiciones ambientales. Excelente aplicación en vertical sin goteo. Alifático, por lo que presenta una alta resistencia a los rayos UV y a la intemperie no necesitando sellado. Cumple requisitos de clasificación Cool Roof para el color blanco con un valor reflectancia solar SRI de 87% (tras envejecimiento).
