# Capa de acabado elástica de poliuretano monocomponente, referencia MasterSeal TC 259 RAL 9010 de Master Builders Solutions

- Propiedad del archivo: CONSTRUNARIO
- Formato: FIEBDC-3/2012
- Programa: Construnario Versión 3.51
- Fecha de los precios: 05/10/2021
- Divisa: EUR

**50147793_MBS** kg Capa de acabado elástica de poliuretano monocomponente, referencia MasterSeal TC 259 RAL 9010 de Master Builders Solutions
MasterSeal TC 259 se utiliza como capa de acabado para la protección frente a los rayos UV de las membranas de poliurea y poliuretano. MasterSeal TC 259 se utiliza principalmente como capa de acabado en los sistemas de impermeabilización de cubiertas MasterSeal MasterSeal TC 259 se utiliza también en sistemas de impermeabilización de balcones ¿Cuáles son las propiedades de MasterSeal TC 259? Excelente resistencia a la intemperie y rayos UV. Alta elasticidad. Gran adherencia incluso en contacto permanentemente con agua. Monocomponente, no requiere mezcla. Fácil de aplicar.
