# MasterSeal 581 - imper. mortero cementoso resistente a presión negativa

- Propiedad del archivo: CONSTRUNARIO
- Formato: FIEBDC-3/2012
- Programa: Construnario Versión 3.51
- Fecha de los precios: 01/10/2021
- Divisa: EUR
- Código: master-build (14/10/2021)

**UMBS_948** m2 MasterSeal 581 - imper. mortero cementoso resistente a presión negativa
Impermeabilización de sótanos, depósitos de agua, túneles, piscinas, fosos de ascensor, tuberías de hormigón mediante mortero impermeable, que cumple EN 1504-2, traspirable y resistente a presiones negativas de hasta 4 bar, debido a su alta adherencia > 3 MPa (EN 1542), MasterSeal 581 de Master Builders Solutions o similar (rendimiento 2,5 kg/m2), aplicado en dos capas con brocha de pelo duro, incluyendo humectación del soporte, extendido y nivelado; medida la superficie realmente ejecutada.

| Código | Ud | Descripción | Rendimiento |
|---|---|---|---|
| 51608951_MBS | kg | Revestimiento impermeabilizante cementoso, referencia MasterSeal 581 de Master Builders Solutions. Para el hormigón y la albañilería (material; 05/10/2021) | 2.500 |
| OGEN006 | h | Peón especialista (mano de obra) | 0.350 |

## Recursos

**51608951_MBS** kg Revestimiento impermeabilizante cementoso
MasterSeal 581 es un revestimiento impermeabilizante cementoso para el hormigón y la albañilería. Para la impermeabilización interior y exterior de las construcciones de hormigón y albañilería, por encima o por debajo del nivel del terreno; por ejemplo: sótanos, depósitos de agua, túneles, piscinas, fosos de ascensor, tuberías de hormigón, peceras, etc. Como revestimiento impermeabilizante en paredes y suelos de duchas, aseos y vestuarios, previo a la colocación de azulejos. ¿Cuáles son las propiedades de MasterSeal 581? Duradero Resiste la presión de agua positiva y negativa. Eficaz por encima y por debajo del nivel del terreno. Permeable al vapor de agua. Alta capacidad de adherencia, pasando a formar parte integral del soporte. Penetra en los poros del hormigón bloqueándolos.
