# MasterSeal 531 - imper. mortero rígido aplic. manual h > 2 m

- Propiedad del archivo: CONSTRUNARIO
- Formato: FIEBDC-3/2012
- Programa: Construnario Versión 3.51
- Fecha de los precios: 01/10/2021
- Divisa: EUR
- Código: master-build (14/10/2021)

**UMBS_025** m2 MasterSeal 531 - imper. mortero rígido aplic. manual h > 2 m
Impermeabilización de piscinas o depósitos mediante mortero impermeable de calidad alimentaria, semi-rígido, resistente hasta una presión de 5 atm, con un espesor de 3 mm de material, con certificación DAU (documento de adecuación al uso), MasterSeal 531 (clase I según UNE EN 1504 - 2), de Master Builders Solutions o similar, aplicado en dos capas con brocha o rodillo en altura superior a 2 m, incluyendo limpieza y humectación del soporte, extendido y nivelado; medida la superficie realmente ejecutada.

| Código | Ud | Descripción | Rendimiento |
|---|---|---|---|
| 57218522_MBS | kg | Mortero monocomponente impermeable, sulforesistente, referencia MasterSeal 531 de Master Builders Solutions. Gris (material; 05/10/2021) | 4.000 |
| OGEN006 | h | Peón especialista (mano de obra) | 0.500 |

## Recursos

**57218522_MBS** kg Mortero monocomponente impermeable, sulforesistente, referencia MasterSeal 531 de Master Builders Solutions. Gris
¿Qué es el mortero apto para agua potable MasterSeal 531 y dónde se aplica? MasterSeal 531 es una membrana de impermeabilización cementosa y se aplica en soportes de hormigón y mortero tanto en obra nueva como en estructuras existentes MasterSeal 531 cumple las exigencias del cliente en aplicaciones de estructuras de retención de aguas. Incluye depósitos de agua potable. MasterSeal 531 también se utiliza en la impermeabilización de cimentaciones, losas y sótanos. MasterSeal 531 es la solución más sencilla de aplicar para la impermeabilización positiva de estructuras de hormigón y mortero MasterSeal 531 es un producto monocomponente que solo requiere su mezcla con agua para poder aplicarlo. MasterSeal 531 es aplicable con brocha o equipo de proyección MasterSeal 531 sólo requiere una aplicación entre 2 y 5 mm para conseguir sus propiedades de impermeabilización MasterSeal 531 cumple con los requerimientos de las legislaciones locales y europeas para estar en contacto con agua potable. Esto incluye la normativa de listas positivas y ensayos de migración. Están disponibles los ensayos para el contacto con agua potable.
