# MasterInject 1325 - sellado de vías de agua, sistema de inyección de juntas

- Propiedad del archivo: CONSTRUNARIO
- Formato: FIEBDC-3/2012
- Programa: Construnario Versión 3.51
- Fecha de los precios: 01/10/2021
- Divisa: EUR
- Código: master-build (14/10/2021)

**UMBS_051** m MasterInject 1325 - sellado de vías de agua, sistema de inyección de juntas
Inyección de resina de isocionato sin disolventes bicomponente, formando espuma en contacto directo con agua, estable, de baja viscosidad, MasterInject 1325 de Master Builders Solutions o similar, con una viscosidad a 20 ºC < 300 mpas y un pot life variable según adición de acelerarte y temperatura, considerado un 3 % de acelerarte en la partida. Incluye preparado, mezclado, inyección y material para un muro tipo de 25 cm de espesor. Medida la longitud ejecutada de inyección.

| Código | Ud | Descripción | Rendimiento |
|---|---|---|---|
| 25027231_MBS | kg | Resina de inyección, referencia MasterInject 1325 de Master Builders Solutions, para obturación de vías de agua (material; 05/10/2021) | 0.500 |
| MGEN036 | h | Equipo de inyección manual de resinas (maquinaria) | 4.000 |
| PGEN087 | kg | Adhesivo bicomponente resinas epoxi (material) | 0.054 |
| OGEN011 | h | Oficial 1ª impermeabilizador (mano de obra) | 0.300 |
| OGEN006 | h | Peón especialista (mano de obra) | 0.300 |

## Recursos

**25027231_MBS** kg Resina de inyección, referencia MasterInject 1325 de Master Builders Solutions, para obturación de vías de agua
MasterInject 1325 es una resina de inyección de poliuretano bicomponente, de baja viscosidad para detener el agua mediante el bloqueo de cavidades y grietas con una expansión alta (1: 40) de espuma. Está especialmente diseñada para aplicaciones donde el agua llega activamente a las fisuras.La reacción química se inicia en contacto con superficies húmedas o agua y crea una espuma de célula cerrada, la espuma se expande inmediatamente y detiene la entrada de agua.Está diseñado especialmente para detener entradas de agua en grietas de acuíferos, tales como juntas de hormigón en construcciones subterráneas (túneles y metro). MasterInject 1325, resina de inyección aplicable en fisuras con presencia de agua. Aplicable en fisuras con presencia de agua. No hidrolizable, resistente al contacto directo con el agua. El efecto sellante se produce por contacto con el agua. Formación de una espuma estable que actúa como barrera frente al agua. La formación de la espuma se produce inmediatamente tras el contacto con el agua, por lo que la impermeabilización es inmediata.
