# Masilla elástica fluida de polisulfuro de alta resistencia química, referencia MasterSeal CR 171 de Master Builders Solutions

- Propiedad del archivo: CONSTRUNARIO
- Formato: FIEBDC-3/2012
- Programa: Construnario Versión 3.51
- Fecha de los precios: 05/10/2021
- Divisa: EUR

**25027232_MBS** kg Masilla elástica fluida de polisulfuro de alta resistencia química, referencia MasterSeal CR 171 de Master Builders Solutions
MasterSeal CR 171 es una masilla elástica autonivelante en dos componentes a base de polisulfuro con alta resistencia química de aplicación por vertido. Homologada para sellar juntas en gasolineras, aeropuertos, instalaciones químicas, etc. MasterSeal CR 171 está recomendado para el sellado de juntas horizontales, juntas de pavimentos u otras áreas con pendientes no superiores al 2%, especialmente para juntas de aeropuertos, hangares, gasolineras, garajes, pavimentos industriales, cubetos de contención... y en general, en áreas de carga y descarga de sustancias contaminantes. ¿Cuáles son las propiedades de MasterSeal CR 171? Gran elasticidad y capacidad de recuperación Buena resistencia a la intemperie, al envejecimiento y a los rayos UV Muy buenas resistencias mecánicas Dispone de certificados DITE (ETA 12/0485) para su uso en plantas de almacenamiento, manipulación y carga de sustancias contaminantes para el agua Excelente resistencia química frente a fuel - oil, biodiesel, aceites, lubricantes, combustibles (consultar Tabla de resistencias Químicas).
