# Revestimiento epoxi fluido, referencia MasterTop BC 310 de Master Builders Solutions. Recubrimientos de alta resistencia química/mecánica

- Propiedad del archivo: CONSTRUNARIO
- Formato: FIEBDC-3/2012
- Programa: Construnario Versión 3.51
- Fecha de los precios: 06/10/2021
- Divisa: EUR

**25027352_MBS** kg Revestimiento epoxi fluido, referencia MasterTop BC 310 de Master Builders Solutions. Recubrimientos de alta resistencia química/mecánica
MasterTop BC 310 es un Revestimiento epoxy autonivelante bicomponente para la realización de recubrimientos de alta resistencia química y mecánica. Recubrimientos de protección en pavimentos industriales con solicitaciones de alta resistencia química - mecánica. Pavimentos en áreas limpias o estériles con elevados requerimientos de descontaminación y limpieza. Pavimentos en la industria alimentaria u otras donde se precisen acabados con textura superficial antideslizante. Cumple con el reglamento europeo CE Nº 852/2004 del Parlamento Europeo y del consejo del 29 de Abril de 2.004 relativa a la higiene de los productos alimenticios. Recubrimiento de protección en cubetos de emergencia u otras áreas sometidas a derrames de sustancias químicas agresivas ¿Cuáles son las propiedades de MasterTop BC 310? Gran fluidez. Excelente resistencia química a ácidos, bases, aceites y grasas (ver tabla de resistencias químicas). Posibilidad de obtener recubrimientos de espesor variable y acabados de textura lisa o antideslizante. Fácil mantenimiento, descontaminación y limpieza. Impermeable al agua y al vapor de agua. No contiene disolventes.
