# Ligante epoxi bicomponente, referencia MasterTop BC 307 de Master Builders Solutions. Sin disolventes, transparente

- Propiedad del archivo: CONSTRUNARIO
- Formato: FIEBDC-3/2012
- Programa: Construnario Versión 3.51
- Fecha de los precios: 06/10/2021
- Divisa: EUR

**25029731_MBS** kg Ligante epoxi bicomponente, referencia MasterTop BC 307 de Master Builders Solutions. Sin disolventes, transparente
Ligante epoxi bicomponente MasterTop BC 307 de Master Builders Solutions, sin disolventes (100 % sólidos) transparente. MasterTop BC 307 es una resina epoxi bicomponente sin disolventes, de baja viscosidad, transparente y fluida. MasterTop BC 307 ha sido formulado para su uso en interiores para aplicaciones en áreas industriales y decorativas. MasterTop BC 307 puede usarse como ligante para sistemas stone carpet y pavimentos decorativos de cuarzo color. Proporciona un aspecto brillante después del curado. ¿Cuáles son las propiedades de MasterTop BC 307? Baja viscosidad. Poco olor. Fácil de aplicar. Excelentes propiedades mecánicas. Bajo amarilleamiento tras exposición a rayos U.V.. Alta resistencia química.
