# MasterTop 1207 SC - pavimento epoxi decorativo Stone Carpet

- Propiedad del archivo: CONSTRUNARIO
- Formato: FIEBDC-3/2012
- Programa: Construnario Versión 3.51
- Fecha de los precios: 01/10/2021
- Divisa: EUR
- Código: master-build (14/10/2021)

**UMBS_925** m2 MasterTop 1207 SC - pavimento epoxi decorativo Stone Carpet
Suministro y puesta en obra de pavimento epoxi continuo decorativo MasterTop 1207 SC de Master Builders Solutions o similar, con áridos de cuarzo coloreados tipo Stone Carpet, con un espesor aproximada de 8,00mm, consistente en una capa de imprimación epoxi sin disolventes MasterTop BC 307 (según EN 13813 SR-B1,5-Cfl-s1) (Rendimiento 0,40kg/m2); espolvoreo con árido de cuarzo MasterTop F5 de granulometría 0,80-1,00mm (Rendimiento 2,50kg/m2); formación de capa base de resina epoxi bicomponente, transparente y libre de disolventes MasterTop BC 307 (según EN 13813 SR-B1,5-AR1-IR4-Bfl-S1), (Rendimiento >16kg/m2) mezclado con árido de cuarzo coloreado de 2-3mm (Relación: 8+100kg). Medida la superficie ejecutada.

| Código | Ud | Descripción | Rendimiento |
|---|---|---|---|
| 25029731_MBS | kg | Ligante epoxi bicomponente, referencia MasterTop BC 307 de Master Builders Solutions. Sin disolventes, transparente (material; 06/10/2021) | 0.400 |
| 57221755_MBS | kg | Áridos de cuarzo naturales, referencia MasterTop Filler de Master Builders Solutions. Aplicación de pavimentos industriales (material; 06/10/2021) | 0.900 |
| PMBS_AGR06 | kg | MasterTop BC 307 + cuarzo 2-3mm (material) | 16.000 |
| OGEN003 | h | Oficial 1ª (mano de obra) | 0.280 |
| OGEN005 | h | Ayudante (mano de obra) | 0.280 |

## Recursos

**25029731_MBS** kg Ligante epoxi bicomponente, referencia MasterTop BC 307 de Master Builders Solutions. Sin disolventes, transparente
Ligante epoxi bicomponente MasterTop BC 307 de Master Builders Solutions, sin disolventes (100 % sólidos) transparente. MasterTop BC 307 es una resina epoxi bicomponente sin disolventes, de baja viscosidad, transparente y fluida. MasterTop BC 307 ha sido formulado para su uso en interiores para aplicaciones en áreas industriales y decorativas. MasterTop BC 307 puede usarse como ligante para sistemas stone carpet y pavimentos decorativos de cuarzo color. Proporciona un aspecto brillante después del curado. ¿Cuáles son las propiedades de MasterTop BC 307? Baja viscosidad. Poco olor. Fácil de aplicar. Excelentes propiedades mecánicas. Bajo amarilleamiento tras exposición a rayos U.V.. Alta resistencia química.

**57221755_MBS** kg Áridos de cuarzo naturales
Áridos de cuarzo naturales utilizados en la aplicación de pavimentos industriales. Áridos de cuarzo natural de diferentes granulometrías utilizados en combinación con resinas epoxi o poliuretano para la confección de los distintos sistemas de recubrimientos de pavimentos industriales. Consultar con el Servicio Técnico cualquier aplicación no prevista en esta relación.
