# MasterTop 1324 R - sist. multicapa antides., autonivelante, pav. decorativo/industrial antideslizante PU

- Propiedad del archivo: CONSTRUNARIO
- Formato: FIEBDC-3/2012
- Programa: Construnario Versión 3.51
- Fecha de los precios: 01/10/2021
- Divisa: EUR
- Código: master-build (14/10/2021)

**UMBS_141** m2 MasterTop 1324 R - sist. multicapa antides., autonivelante, pav. decorativo/industrial antideslizante PU
Suministro y puesta en obra de revestimiento multicapa antideslizante de poliuretano, SISTEMA MasterTop 1324 R de Master Builders Solutions o similar, de 2,5 mm de espesor, SR-B1,5-AR1-IR4-Bfl-s1 (según EN 13813), con una elongación del 10% (DIN 53504) y dureza Shore D 70; consistente en una capa de imprimación epoxi sin disolventes MasterTop P 622 (Rendimiento 0,400 kg/m2), con adherencia B 1,5; espolvoreo en fresco de árido de cuarzo MasterTop F5 o similar con una granulometría de 0,4-1,0 mm (Rendimiento 0,9 kg/m2); formación de capa base con revestimiento de poliuretano sin disolventes, coloreado MasterTop BC 375 N), con adherencia B 1,5, mezclado con árido de cuarzo MasterTop F1 o similar con una granulometría de 0,1-0,3 mm, en una proporción de 1:0,3 (Rendimiento 1,0 kg/m2); espolvoreo en fresco de árido de cuarzo MasterTop F5 o similar con una granulometría de 0,4-1,0 mm (Rendimiento 1,8 kg/m2); capa base con revestimiento de poliuretano coloreado MasterTop BC 375 N (Rendimiento 0,9 kg/m2), sobre superficies de hormigón o mortero, y capa de acabado mate con resina de poliuretano pigmentada o transparente mate, MasterTop TC 442 W, sin incluir la preparación del soporte. Colores estándar. Medida la superficie ejecutada. Clase de resistencia al deslizamiento Rd según UNE-ENV 12633: 2-3 (según requerimientos). Aplicación: Para áreas de producción en húmedo, almacenes, etc.

| Código | Ud | Descripción | Rendimiento |
|---|---|---|---|
| 25027488_MBS | kg | Imprimación epoxi bicomponente, referencia MasterTop P 622 de Master Builders Solutions (material; 05/10/2021) | 0.400 |
| 57221755_MBS | kg | Áridos de cuarzo naturales, referencia MasterTop Filler de Master Builders Solutions. Aplicación de pavimentos industriales (material; 06/10/2021) | 2.700 |
| PMBS_AGR18 | kg | MasterTop BC 375 N + árido - capa base (material) | 1.000 |
| 25017901_MBS | kg | Recubrimiento de poliuretano, referencia MasterTop BC 375 N de Master Builders Solutions. (material; 06/10/2021) | 0.900 |
| 50302866_MBS | kg | Capa de acabado de poliuretano bicomponente, referencia MasterTop TC 442 W de Master Builders Solutions (material; 06/10/2021) | 0.150 |
| OGEN003 | h | Oficial 1ª (mano de obra) | 0.250 |
| OGEN005 | h | Ayudante (mano de obra) | 0.250 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.

**25017901_MBS** kg Recubrimiento de poliuretano, referencia MasterTop BC 375 N de Master Builders Solutions
Recubrimiento de poliuretano bicomponente libre de disolventes, autonivelante, elástico, pigmentado y de bajas emisiones. MasterTop BC 375 N es utilizado en interiores donde se requiera una resistencia al tráfico medio a pesado. MasterTop BC 375 N es adecuado para soportes minerales como hormigón y mortero imprimados con imprimación epoxi MasterTop. MasterTop BC 375 N también puede ser aplicado sobre soportes bituminosos previa imprimación con el propio MasterTop BC 375 N. MasterTop BC 375 N es la capa base de los sistemas MasterTop 1324, MasterTop 1324 R y MasterTop AB. MasterTop BC 375 N cumple con los requerimientos de bajas emisiones según AgBB.

**50302866_MBS** kg Capa de acabado de poliuretano bicomponente, referencia MasterTop TC 442 W de Master Builders Solutions
¿Qué es y dónde se utiliza MasterTop TC 442 W? MasterTop TC 442 W es una capa de acabado de poliuretano bicomponente en base agua, que no contiene disolventes, de bajas emisiones, transparente o pigmentado que endurece formando un material resistente a los rayos UV y con acabado mate. MasterTop TC 442 W está diseñado como capa de acabado resistente al desgaste en los sistemas de poliuretano semirrígidos, tales como MasterTop 1324 y sobre sistemas epoxy como por ejemplo, MasterTop 1273. ¿Cuáles son las propiedades de MasterTop TC 442 W? Acabado mate. No contiene disolventes. Libre de NMP, APEO, VOC y glicol. Muy bajas emisiones según AgBB. Resistente a la abrasión. Mejora la resistencia al rayado y desgaste. Resistente a los ratos UV. Buena adherencia en soportes no porosos. Baja viscosidad. Fácil de limpiar y mantener.
