# MasterTop TC 445 + F13 V100 - acabado poliuretano mate color

- Propiedad del archivo: CONSTRUNARIO
- Formato: FIEBDC-3/2012
- Programa: Construnario Versión 3.51
- Fecha de los precios: 01/10/2021
- Divisa: EUR
- Código: master-build (14/10/2021)

**UMBS_085** m2 MasterTop TC 445 + F13 V100 - acabado poliuretano mate color
Suministro y puesta en obra de capa de acabado de poliuretano mate, antideslizante, coloreado, MasterTop TC 445 (según EN 13813), con microesferas de vidrio de Master Builders Solutions o similar, consistente en la aplicación de una capa de pintura de poliuretano coloreada MasterTop TC 445 (según EN 13813), mezclada con microesferas de vidrio MasterTop F13 V100, en una relación 1:0,20 en peso (rendimiento 0,125 kg/m2), sobre superficies de sistemas autonivelantes de epoxi o poliuretano. Colores estándar. Medida la superficie ejecutada.

| Código | Ud | Descripción | Rendimiento |
|---|---|---|---|
| 57590688_MBS | kg | Microesferas de vidrio, referencia MasterTop F13 V100 de Master Builders Solutions (material; 06/10/2021) | 0.021 |
| 25030383_MBS | kg | Recubrimiento de poliuretano, referencia MasterTop TC 445 de Master Builders Solutions. Acabado mate (material; 06/10/2021) | 0.104 |
| OGEN003 | h | Oficial 1ª (mano de obra) | 0.110 |
| OGEN006 | h | Peón especialista (mano de obra) | 0.110 |

## Recursos

**57590688_MBS** kg Microesferas de vidrio, referencia MasterTop F13 V100 de Master Builders Solutions
Microesferas de vidrio MasterTop F13 V100 de Master Builders Solutions, para la confección de acabados antideslizantes sobre pavimentos industriales y decorativos. MasterTop F13 V100 s utilizado, en combinación con resinas epoxy o poliuretano, para obtener acabados con textura antideslizante en pavimentos de hormigón o de naturaleza polimérica Permite realizar acabados transparentes o coloreados de textura antideslizante sobre pavimentos de resina autonivelantes. ¿Cuáles son las propiedades de MasterTop F13 V100? Incrementa la resistencia al rayado y deslizamiento del pavimento.

**25030383_MBS** kg Recubrimiento de poliuretano, referencia MasterTop TC 445 de Master Builders Solutions. Acabado mate
MasterTop TC 445 es una Pintura de poliuretano, bicomponente, para el acabado de pavimentos sintéticos. Aplicable en interiores y exteriores. Acabado mate. ¿Cuáles son las propiedades de MasterTop TC 445? Acabado mate. Resistente a la intemperie y rayos UV. Excelente resistencia a la abrasión. Alta resistencia química. Gran adherencia sobre hormigón y materiales de naturaleza epoxy y poliuretano.
