# Revestimiento de muy altas prestaciones con partículas metálicas, referencia Ucrete IF de Master Builders Solutions

- Propiedad del archivo: CONSTRUNARIO
- Formato: FIEBDC-3/2012
- Programa: Construnario Versión 3.51
- Fecha de los precios: 06/10/2021
- Divisa: EUR

**25023083_MBS** kg Revestimiento de muy altas prestaciones con partículas metálicas, referencia Ucrete IF de Master Builders Solutions
¿Cómo actúa Ucrete IF? Ucrete IF se utiliza para proteger superficies horizontales que incluyen: Estación de transferencia de residuos Tiras de transición Talleres de ingeniería pesada Áreas de proceso pesado Debajo de los cabezales de mezcla Bunkers de almacenamiento Muelles de carga Instalaciones de mantenimiento de equipo pesado
