# Mortero cementoso, referencia MasterEmaco T 907 de Master Builders Solutions

- Propiedad del archivo: CONSTRUNARIO
- Formato: FIEBDC-3/2012
- Programa: Construnario Versión 3.51
- Fecha de los precios: 06/10/2021
- Divisa: EUR

**51377712_MBS** kg Mortero cementoso, referencia MasterEmaco T 907 de Master Builders Solutions
MasterEmaco T 907 es una Mezcla de cementos, áridos seleccionados, aditivos y resinas. Para pavimentos. Para interiores y exteriores. Para juntas con anchuras desde 5 mm. Para el relleno de mosaico pequeño Relleno rápido y económico de juntas en todo tipo de pavimentos exteriores incluido: Piedra, hormigón, pizarra, barro cocido, terracota y gres extruido. Apropiado para todo tipo de tráfico. MasterEmaco T 907, mortero cementoso de consistencia autoalisante Consistencia autoalisante que facilita su aplicación. Elevadas resistencias mecánicas. Resistente a ciclos hielo-deshielo. Impide el crecimiento de plantas y hierbas en las juntas. Endurecimiento rápido. Impermeable al agua. Exento de segregación.
