# Imprimación multifuncional, referencia MasterTile P 303 de Master Builders Solutions, Para suelos y paredes

- Propiedad del archivo: CONSTRUNARIO
- Formato: FIEBDC-3/2012
- Programa: Construnario Versión 3.51
- Fecha de los precios: 06/10/2021
- Divisa: EUR

**50419511_MBS** l Imprimación multifuncional, referencia MasterTile P 303 de Master Builders Solutions, Para suelos y paredes
MasterTile P 303 es una imprimación especial para la colocación de cerámica sobre soportes no absorbentes y lisos, como cerámica antigua. Aplicable en suelos y paredes interiores y exteriores. No aplicable en contacto permanente con agua. ¿Cuáles son las propiedades de MasterTile P 303? Curado rápido, puede ser revestido tras sólo 30 - 45 minutos. Rápida secuencia de las siguientes etapas. Listo para aplicar. No necesita mezcla. Trabajabilidad optimizada para aplicar mediante rodillo o cepillo. Libre de disolventes. Elevada adherencia sobre el soporte y sobre los posteriores recubrimientos. Resistente a la humedad. Puede ser recubierto directamente con baldosas cerámicas en caso de exposición moderada a la humedad y de no requerirse impermeabilziación. Coloreado para facilitar la detección de las zonas ya tratadas.
