# MasterTile CR 730PG suelos + MasterTop F18 - solado baldosas gres antiácido 24x11.5x2.0 cm, rej. tricomp

- Propiedad del archivo: CONSTRUNARIO
- Formato: FIEBDC-3/2012
- Programa: Construnario Versión 3.51
- Fecha de los precios: 01/10/2021
- Divisa: EUR
- Código: master-build (14/10/2021)

**UMBS_333** m2 MasterTile CR 730PG suelos + MasterTop F18 - solado baldosas gres antiácido 24x11.5x2.0 cm, rej. tricomp.
Solado con baldosas de gres porcelánico extrusionado antiácido de 24 x 11.5 x 2 cm, recibidas con adhesivo deformable y de gran adherencia mediante la técnica de doble encolado, MasterTile FLX 428 de Master Builders Solutions o similar (clasificación tipo C2TE según UNE EN 12004), rejuntado con mortero epoxi MasterTile CR 730PG de Master Builders Solutions o similar (clasificación tipo RG según EN 13888), más árido de cuarzo MasterTop F18 de Master Builders Solutions o similar y limpieza del pavimento; construido según NTE/RSR-2. Medida la superficie ejecutada.

| Código | Ud | Descripción | Rendimiento |
|---|---|---|---|
| 57204212_MBS | kg | Adhesivo deformable y ligero MasterTile FLX 428 de Master Builders Solutions para colocación de cerámica en fachadas (material; 06/10/2021) | 2.600 |
| 25027320_MBS | kg | Mortero epoxi de elevada resistencia química, referencia MasterTile CR 730PG de Master Builders Solutions (material; 06/10/2021) | 1.750 |
| 57221596_MBS | kg | Áridos de cuarzo naturales, referencia MasterTop Filler de Master Builders Solutions. Aplicación de pavimentos industriales (material; 06/10/2021) | 1.750 |
| PGEN161 | m2 | Baldosa antiácida 24x11,5x2 cm (material) | 1.100 |
| OGEN017 | h | Oficial 1ª alicatador (mano de obra) | 0.950 |
| OGEN006 | h | Peón especialista (mano de obra) | 1.200 |

## Recursos

**57204212_MBS** kg Adhesivo deformable y ligero MasterTile FLX 428 de Master Builders Solutions para colocación de cerámica en fachadas
MasterTile FLX 428 blanco, adhesivo resistente a la humedad y deformable. Resistente a la humedad permanente. Elevada impermeabilidad al agua. Evita el uso de separadores en paredes. Las baldosas no deslizan. Deformable. Absorbe movimientos por cambios de temperaturas o deformaciones del soporte. Gran adherencia con cualquier tipo de baldosa cerámica, incluso materiales con poca absorción (gres porcelánico, etc.). Clasificado como C2TE según UNE EN 12004:2008+A1:2012. Clasificado como S1 según UNE EN 12002:2009.

**25027320_MBS** kg Mortero epoxi de elevada resistencia química, referencia MasterTile CR 730PG de Master Builders Solutions
MasterTile CR 770 es un mortero de rejuntado epoxy de muy elevada resistencia química e impermeable para el sellado de juntas entre baldosas de gres antiácido u otras baldosas en industrias, laboratorios, piscinas, etc. Bicomponente. Para juntas de ancho entre 3 y 20 mm. Aplicable en interiores, exteriores, suelos y paredes. ¿Cuáles son las propiedades de MasterTile CR 770? Aplicable en juntas de anchos entre 3 y 20 mm. Excelente resistencia química. Tixotrópico. Puede aplicarse en juntas verticales sin descolgamiento. Impermeable al agua y al vapor de agua. Resistente al desgaste por tráfico rodado o arrastrado. Endurecimiento sin fisuración ni retracción. Resistente a sales de deshielo y a ciclos hielo-deshielo. Elevada resistencia mecánica y a la abrasión. Fácil de aplicar y limpiar. Excelente adherencia a los laterales de las baldosas. Resistente a la humedad permanente y al lavado a presión. Clasificado como RG según norma UNE EN 13888:2009.

**57221596_MBS** kg Áridos de cuarzo naturales
Áridos de cuarzo naturales utilizados en la aplicación de pavimentos industriales. Áridos de cuarzo natural de diferentes granulometrías utilizados en combinación con resinas epoxi o poliuretano para la confección de los distintos sistemas de recubrimientos de pavimentos industriales. Consultar con el Servicio Técnico cualquier aplicación no prevista en esta relación.
