# MasterSeal P 385 - imprimación epoxi soporte húmedo no absorbente

- Propiedad del archivo: CONSTRUNARIO
- Formato: FIEBDC-3/2012
- Programa: Construnario Versión 3.51
- Fecha de los precios: 01/10/2021
- Divisa: EUR
- Código: master-build (14/10/2021)

**UMBS_095** m2 MasterSeal P 385 - imprimación epoxi soporte húmedo no absorbente
Suministro y puesta en obra de imprimación epoxi tricomponente MasterSeal P 385 de Master Builders Solutions o similar (según UNE EN 1504-2, reacción al fuego Clase BFL-s1), consistente en la aplicación a llana de una capa de producto (Rendimiento 2 kg/m2), sobre superficies de hormigón, mortero o soportes no absorbentes, permeable al vapor de agua. Una vez endurecido, resiste presiones hidrostáticas de hasta 10 bar. No incluye la preparación del soporte. Medida la superficie ejecutada.

| Código | Ud | Descripción | Rendimiento |
|---|---|---|---|
| 25027313 | kg | MasterSeal P 385 (material; 05/10/2021) | 2.000 |
| OGEN003 | h | Oficial 1ª (mano de obra) | 0.100 |
| OGEN006 | h | Peón especialista (mano de obra) | 0.100 |

## Recursos

**25027313** kg MasterSeal P 385
Imprimación adherente MasterSeal P 385 de Master Builders Solutions, para revestimientos sintéticos sobre soportes absorbentes y no absorbentes. Tolerante con soportes húmedos.
