# Imprimación monocomponente, referencia MasterSeal P 698 de Master Builders Solutions. Membranas de poliuretano sobre soportes bituminosos

- Propiedad del archivo: CONSTRUNARIO
- Formato: FIEBDC-3/2012
- Programa: Construnario Versión 3.51
- Fecha de los precios: 05/10/2021
- Divisa: EUR

**50256920_MBS** kg Imprimación monocomponente, referencia MasterSeal P 698 de Master Builders Solutions. Membranas de poliuretano sobre soportes bituminosos
MasterSeal P 698 es una Imprimación de poliuretano monocomponente para sistemas MasterSeal Roof sobre soportes bituminosos tipo láminas asfálticas. ¿Cuáles son las propiedades de MasterSeal P 698? Excelentes adhesión sobre láminas de impermeabilización de naturaleza bituminosa, sin protección superficial. Monocomponente. Contiene disolventes que no atacan el bitumen del soporte.
