# Adhesivo de fraguado rápido deformable, referencia MasterTile FLX 429RS de Master Builders Solutions

- Propiedad del archivo: CONSTRUNARIO
- Formato: FIEBDC-3/2012
- Programa: Construnario Versión 3.51
- Fecha de los precios: 06/10/2021
- Divisa: EUR

**50420968_MBS** kg Adhesivo de fraguado rápido deformable, referencia MasterTile FLX 429RS de Master Builders Solutions
Adhesivo de fraguado rápido deformable para la colocación de todo tipo de baldosas cerámicas en fachadas, terrazas y soportes deformables en general. Aplicable en interiores, exteriores, paredes, suelos y fachadas. Para colocación de todo tipo de baldosas de cerámica: gres porcelánico, klinker, piedra natural, aglomerado de mármol, Silestone, etc. Para habitaciones húmedas, cámaras frigoríficas, piscinas, depósitos, spas, etc. Aplicable sobre soportes de mortero de cemento, hormigón, hormigón prefabricado, hormigón celular, suelos calefactados, cartón-yeso, placas aislantes, etc. Colocación de cerámica: nueva sobre cerámica antigua, en pavimentos industriales y de gran tráfico. Colocación de cerámica con tiempos limitados. Colocación de cerámica en balcones, terrazas, fachadas, piscinas y otros lugares con humedad permanente. Consultar con el Departamento Técnico cualquier aplicación no prevista en esta relación.
