# Mortero ligero, referencia MasterEmaco S 5300 de Master Builders Solutions. Para reparación estructural del hormigón

- Propiedad del archivo: CONSTRUNARIO
- Formato: FIEBDC-3/2012
- Programa: Construnario Versión 3.51
- Fecha de los precios: 14/10/2021
- Divisa: EUR

**50434063_MBS** kg Mortero ligero, referencia MasterEmaco S 5300 de Master Builders Solutions. Para reparación estructural del hormigón.
MasterEmaco S 5300 es un mortero de reparación tixotrópico ligero, reforzado con fibras para espesores entre 5 y 75 mm, clase R3. El material puede aplicarse a llana, paleta o por proyección en superficies horizontales, verticales o en techos. Cuando se mezcla con agua se forma un mortero con diversas aplicaciones. MasterEmaco S 5300 se utiliza para reparaciones de resistencia media, reparaciones de elementos de hormigón como balcones, techos, pilares, vigas en edificaciones domésticas o comerciales Formulado con nanotecnología, sistemas de compensación de retracción y fibras para minimizar la retracción y el riesgo de fisuración. Elevadas resistencias mecánicas y módulo medio que permite la reparación de elementos de hormigón evitando movimientos diferenciales. Elevada adherencia al hormigón. Tixotrópico y aligerado. Permite elevados espesores en una sola capa. Fácil trabajabilidad. Puede aplicarse en espesores de hasta 75 mm en vertical y hasta 50 mm en techos en una sola capa. Fácil de perfilar sin necesidad de encofrados. Listo para su empleo. Tan sólo precisa mezclado con agua. Reducida retracción. Elevada resistencia a la fisuración. Resistente a la intemperie. Reducida absorción de agua por capilaridad. Módulo E: aprox. 15,1
