# Inhibidor de corrosión, referencia MasterProtect 8000 CI de Master Builders Solutions. Basado en silano organofuncional

- Propiedad del archivo: CONSTRUNARIO
- Formato: FIEBDC-3/2012
- Programa: Construnario Versión 3.51
- Fecha de los precios: 04/10/2021
- Divisa: EUR

**51486680_MBS** l Inhibidor de corrosión, referencia MasterProtect 8000 CI de Master Builders Solutions. Basado en silano organofuncional
Líder en la protección del hormigón frente a la corrosión El inhibidor de corrosión MasterProtect 8000 CI protege y aumenta significativamente la vida útil de sus estructuras de hormigón Durante los últimos 15 años, se ha producido un aumento sin precedentes en el uso del hormigón en infraestructuras e instalaciones industriales, así como en edificios comerciales y residenciales. Pero, ¿cuánto duran las estructuras de hormigón? Si bien podemos entender que un hormigón al cabo de 30 años comienza a tener problemas de deterioro con lesiones visibles, este tiempo depende del tipo de exposición, e incluso la experiencia nos ha hecho encontrarnos con estructuras de hormigón afectadas por corrosión al cabo de 5 años.
