# MasterEmaco P 2100 BP - pasivador de corrosión de armaduras según UNE-EN 1504-7

- Propiedad del archivo: CONSTRUNARIO
- Formato: FIEBDC-3/2012
- Programa: Construnario Versión 3.51
- Fecha de los precios: 01/10/2021
- Divisa: EUR
- Código: master-build (14/10/2021)

**UMBS_569** m2 MasterEmaco P 2100 BP - pasivador de corrosión de armaduras según UNE-EN 1504-7
Aplicación proyectada de imprimación de inhibidores de corrosión por barrera, para la protección y pasivación de armaduras. Funciona como puente de unión para garantizar la perfecta adherencia del material de reparación con el hormigón existente, mediante la imprimación MasterEmaco P 2100 BP (según UNE EN 1504 - 7) (según UNE EN 1504 - 7) de Master Builders Solutions o similar. Para que actúe como puente de unión, tiene que estar seco el soporte y fresco el MasterEmaco P2100 BP, para garantizar la adherencia con el mortero fresco, con un consumo medio de 0,5-1 kg/m2. Medida la superficie ejecutada.

| Código | Ud | Descripción | Rendimiento |
|---|---|---|---|
| 25027241_MBS | kg | Puente de unión epoxi e imprimación de barrera, referencia MasterEmaco P 2100 BP de Master Builders Solutions (material; 04/10/2021) | 0.750 |
| OGEN006 | h | Peón especialista (mano de obra) | 0.200 |

## Recursos

**25027241_MBS** kg Puente de unión epoxi e imprimación de barrera, referencia MasterEmaco P 2100 BP de Master Builders Solutions
MasterEmaco P 2000/2100 BP es un puente de unión epoxy bicomponente, sin disolventes, para la protección por barrera del acero de refuerzo. Se emplea como puente de unión previo a la aplicación de morteros de reparación. Una vez mezclados los 2 componentes, puede aplicarse con una brocha sobre el armado limpio o bien directamente sobre el hormigón en caso de uso como puente de unión. MasterEmaco P 2000/2100 BP, puente de unión impermeable al agua Excelente adherencia. Impermeable al agua, aceites, y otros agentes químicos. Impermeable al oxígeno y a los cloruros. Protege las armaduras frente a la corrosión. Compatible con la humedad del mortero fresco. Compatible con morteros hidráulicos y sintéticos. No afecta al anclaje del acero revestido. Perfecta compatibilidad con el acero del armado y los morteros de reparación. Multi-uso: puede emplearse como puente de unión para incrementar la adherencia y las propiedades de aplicación de los morteros. Color rojo para fácil control de la aplicación en obra.
