# MasterEmaco S 4000 CI - reparación estructural de hormigón de resistencias altas (EN 1504-3) en 30 mm

- Propiedad del archivo: CONSTRUNARIO
- Formato: FIEBDC-3/2012
- Programa: Construnario Versión 3.51
- Fecha de los precios: 01/10/2021
- Divisa: EUR
- Código: master-build (14/10/2021)

**UMBS_979** m2 MasterEmaco S 4000 CI - reparación estructural de hormigón de resistencias altas (EN 1504-3) en 30 mm
Reconstrucción geométrica de hormigón deteriorado con mortero tixotrópico monocomponente, de elevada resistencia mecánica, de módulo medio y con retracción compensada, para reparaciones estructurales y según requerimientos de la norma europea EN 1504 parte 3 para los morteros de clase R4, con mortero MasterEmaco S 4000 CI (según UNE EN 1504 - 3) de Master Builders Solutions o similar, con un espesor medio de 30 mm y un consumo de 1,8 Kg/m2/mm de espesor, con una resistencia a compresión a las 24 horas >20 MPa y a 28 días > 55MPa, y un módulo E > 20 GPa, según prEN 13412, aplicable en vertical en espesores de hasta 50 mm. El mortero lleva incorporado inhibidor de corrosión y esta formulado con cemento sulforresistente. Incluso perfilado de aristas y acabado fratasado manual, p.p. de andamiaje y medios auxiliares. Medida la superficie ejecutada.

| Código | Ud | Descripción | Rendimiento |
|---|---|---|---|
| 50647269_MBS | kg | Mortero sulforresistente con inhibidor de corrosión, referencia MasterEmaco S 4000 CI de Master Builders Solutions (material; 04/10/2021) | 57.000 |
| OGEN006 | h | Peón especialista (mano de obra) | 0.570 |

## Recursos

**50647269_MBS** kg Mortero sulforresistente con inhibidor de corrosión, referencia MasterEmaco S 4000 CI de Master Builders Solutions
MasterEmaco S 4000 CI es un mortero monocomponente de elevada resistencia mecánica y alto módulo de elasticidad, con retracción compensada, para reparación estructural, que cumple los requerimientos de la nueva norma eu-ropea EN 1504 parte 3 para los morteros de clase R4. Este mortero esta formulado con cemento sulforresistente y adi-ciona inhibidores de corrosión para una máxima efectividad frente a la corrosión de las armaduras. Campo de aplicación del mortero MasterEmaco S 4000 CI MasterEmaco S 4000 CI se emplea en reparaciones estructurales de elementos de hormigón en: Obra civil. Edificación. Industria. Gracias a sus características especiales, MasterEmaco S 4000 CI es aplicable: En interiores, exteriores, en vertical, en horizontal y en techos. En ambientes secos y húmedos. En hormigones expuestos a procesos de corrosión elevados: ambientes marinos, industriales, etc.
