# MasterEmaco S 5450 CI - reparación estructural del hormigón con mortero fluido con inhibidor (EN 1504-3) - 30mm

- Propiedad del archivo: CONSTRUNARIO
- Formato: FIEBDC-3/2012
- Programa: Construnario Versión 3.51
- Fecha de los precios: 01/10/2021
- Divisa: EUR
- Código: master-build (14/10/2021)

**UMBS_978** m2 MasterEmaco S 5450 CI - reparación estructural del hormigón con mortero fluido con inhibidor (EN 1504-3) - 30mm
Reconstrucción geométrica de hormigón deteriorado con mortero fluido monocomponente, de elevada resistencia mecánica, de elevado módulo y con retracción compensada formulado con cemento SR y aditivado con inhibidor de corrosión. Es especialmente indicado en reparaciones estructurales en condiciones agresivas, industria, ambiente marino, depuradoras. Cumple con los requerimientos de la norma europea EN 1504 parte 3 para los morteros de clase R4, con mortero MasterEmaco S 5450 PG (según UNE EN 1504 - 3) de Master Builders Solutions o similar, con un espesor medio de 30 mm y un consumo de 1,9 Kg/m2/mm de espesor, con una resistencia a compresión a las 24 horas >15 N/mm2, y un módulo E >20.000 MPa, según prEN 13412. Incluso perfilado de aristas y acabado fratasado manual, p.p. de andamiaje y medios auxiliares. Medida la superficie ejecutada. Usos: columnas, vigas en puentes, torres de refrigeración, industria, túnel, en condiciones agresivas, estructura marina, depuradora. Aplicación manual o a máquina, en espesores de 10 hasta 200 mm capa. Para espesores mayores hay que añadir árido.

| Código | Ud | Descripción | Rendimiento |
|---|---|---|---|
| 50531444_MBS | kg | Mortero fluido, referencia MasterEmaco S 5450 CI de Master Builders Solutions (material; 04/10/2021) | 57.000 |
| OGEN006 | h | Peón especialista (mano de obra) | 0.400 |

## Recursos

**50531444_MBS** kg Mortero fluido, referencia MasterEmaco S 5450 CI de Master Builders Solutions
MasterEmaco S 5450 CI es un mortero fluido de reparación estructural monocomponente, sulforresistente, de alto módulo, de elevada resistencia mecánica, con retracción compensada, que incorpora inhibidores de corrosión. Cumple los requerimientos de la nueva norma europea EN 1504 parte 3 para los morteros de clase R4. MasterEmaco S 5450 CI, mortero fluido de reparación estructural sulforesistente. Formulado con nanotecnología, sistemas de compensación de retracción y fibras para minimizar la retracción y el riesgo de fisuración. Sulforresistente. Formulado con cemento SR, lo convierten en ideal en reparaciones de hormigones en ambientes agresivos. Incorpora inhibidores de corrosión lo que le permite una alta protección de la armadura incluso en espesores pequeños. Puede aplicarse un espesor desde 10 hasta 200 mm en una sola capa. Se puede mezclar con árido para espesores superiores a 200 mm. Consistencia blanda o fluida. Elevado tiempo abierto. Aplicable con máquina o manualmente. Elevadas resistencias mecánicas, tanto iniciales como finales. Exento de cloruros. Excelente resistencia a la carbonatación. Reducida absorción de agua por capilaridad. Elevada impermeabilidad al agua y a los cloruros. Permeable al vapor de agua. Bajo contenido en cromatos (Cr(VI) < 2 ppm). Elevado desarrollo de resistencias según la Clase R4 de la norma EN 1504 parte 3.
