# Adhesivo epoxi espatulable, referencia MasterBrace ADH 4000 de Master Builders Solutions

- Propiedad del archivo: CONSTRUNARIO
- Formato: FIEBDC-3/2012
- Programa: Construnario Versión 3.51
- Fecha de los precios: 04/10/2021
- Divisa: EUR

**25027236_MBS** kg Adhesivo epoxi espatulable, referencia MasterBrace ADH 4000 de Master Builders Solutions
MasterBrace ADH 4000 es un adhesivo epoxy bicomponente, tixotrópico, sin disolventes para laminados de Fibra de Carbono (FRP). Tiene una alta temperatura de transición vítrea, lo que permite temperaturas de servicio más altas y muy alta resistencia mecánica.MasterBrace ADH 4000 se utiliza como un adhesivo pastoso para la unión de laminados de polímero reforzado con fibra (FRP) a los soportes de hormigón y acero. ¿Cuáles son las propiedades de MasterBrace ADH 1460? Excelente adherencia. No ocluye burbujas de aire. Adhesión continua y uniforme, asegurando una correcta transmisión de esfuerzos y una compatibilidad de deformaciones entre el laminado y el soporte. Elevada trabajabilidad. Endurecimiento sin fisuración. No contiene disolventes. Acorde según UNE EN 1504-4.
