# Aditivo superplastificante/reductor de agua de alta actividad, referencia MasterGlenium SKY 511 de Master Builders Solutions

- Propiedad del archivo: CONSTRUNARIO
- Formato: FIEBDC-3/2012
- Programa: Construnario Versión 3.51
- Fecha de los precios: 01/10/2021
- Divisa: EUR

**50262577_MBS** kg Aditivo superplastificante/reductor de agua de alta actividad, referencia MasterGlenium SKY 511 de Master Builders Solutions
Aditivo superplastificante / reductor de agua de alta actividad basado en éter de policarboxílico MasterGlenium SKY 511 de Master Builders Solutions, para hormigón preparado en central. MasterPozzolith 475N es un aditivo polifuncional especialmente diseñado para hormigón preparado en central y obra civil. Su poder fluidificante es variable con la dosificación de aditivo, obteniendo prestaciones de aditivo plastificante/reductor de agua a baja dosificación y reducciones de agua típicas de superplastificante, con elevado mantenimiento de consistencia, a elevada dosificación. Debido a esta alta versatilidad, MasterPozzolith 475N permite la fabricación de diferentes tipos de hormigones con un sólo aditivo, simplemente variando la dosificación en función del aumento de consistencia y reducción de agua deseada. Propiedades del aditivo MasterPozzolith 475N Aumenta la fluidez de la masa sin la necesidad de incrementar el agua de amasado. Elevado poder plastificante. Mejora la trabajabilidad y la docilidad del hormigón. Gran mantenimiento de la trabajabilidad. Aumenta las resistencias mecánicas, sobretodo a largo plazo. Minimiza la formación de coqueras y nidos de grava. Agiliza la puesta en obra. Mejora la compacidad. Mejora la durabilidad del hormigón.
