# Resina de inyección bi-componente, referencia MasterRoc MP 368 Tix de Mater Builders Solutions

- Propiedad del archivo: CONSTRUNARIO
- Formato: FIEBDC-3/2012
- Programa: Construnario Versión 3.51
- Fecha de los precios: 05/10/2021
- Divisa: EUR

**25027499_MBS** kg Resina de inyección bi-componente, referencia MasterRoc MP 368 Tix de Mater Builders Solutions
La gama de productos MasterRoc comprende innovaciones líderes del mercado y conocimientos de aplicación para las industrias minera y de construcción de túneles. Nuestras soluciones fiables y orientadas al cliente incluyen varias tecnologías excepcionales: Potenciadores del rendimiento del hormigón proyectado, incluidos acelerantes, fibras, aditivos para el mantenimiento de la consistencia y plastificantes. Membranas impermeabilizantes aglutinadas proyectables que forman una parte única e integral de los diseños de revestimiento compuesto de túneles. Tecnologías de inyección y membranas que ofrecen seguridad, economía y rendimiento para las industrias minera y de construcción de túneles. Una gama líder de tecnologías químicas que garantiza la operación segura y económica de tuneladoras.
