# Agente de curado, referencia MasterKure 220 WB de Master Builders Solutions. Para hormigón y mortero

- Propiedad del archivo: CONSTRUNARIO
- Formato: FIEBDC-3/2012
- Programa: Construnario Versión 3.51
- Fecha de los precios: 04/10/2021
- Divisa: EUR

**57023589_MBS** kg Agente de curado, referencia MasterKure 220 WB de Master Builders Solutions. Para hormigón y mortero
MasterKure 220 WB es un agente filmógeno basado en una dispersión acuosa de polímeros sintéticos que evita la pérdida prematura de agua en hormigones y morteros en estado fresco. MasterKure 220 WB crea una película que reduce la evaporación del agua durante el proceso de fraguado del hormigón. La película que forma permite la lenta difusión del vapor y posibilita el posterior tratamiento o revestimiento sobre ella ¿Cuáles son las propiedades del agente filmógeno MasterKure 220 WB? Ofrece un efecto protector superficial ya que evita la evaporación del agua de amasado, necesaria para la completa hidratación del cemento. Incrementa la resistencia mecánica de los elementos tratados. Mejora la resistencia a la abrasión. Reduce la formación de polvo. No afecta al color del hormigón, incluso coloreado e incluso con el paso del tiempo. De fácil aplicación. No es necesario acondicionar la superficie para posteriores aplicaciones de pinturas u otros revestimientos.
