# Perfil hidroexpansivo, referencia MasterSeal 910 de Master Builders Solutions. 20x5mm

- Propiedad del archivo: CONSTRUNARIO
- Formato: FIEBDC-3/2012
- Programa: Construnario Versión 3.51
- Fecha de los precios: 07/10/2021
- Divisa: EUR

**45233784_MBS** m Perfil hidroexpansivo, referencia MasterSeal 910 de Master Builders Solutions. 20x5mm
MasterSeal 910 es un sellador preformado hidroexpansible de base polimérica, para juntas de construcción sujetas a presiones hidrostáticas directas e indirectas. La base elástica de MasterSeal 910 le permiten absorber pequeños movimientos (retracción, etc.), llegando a sellar juntas con presiones de agua de hasta 5 bar. Para juntas entre segmentos metálicos en fabricación de túneles Para juntas entre elementos prefabricados de hormigón Pasos de tuberías y perfiles en H. Para juntas de trabajos horizontales y verticales. Juntas con movimiento. ¿Cuáles son las propiedades de MasterSeal 910? Incrementa su volumen aproximadamente un 200% cuando entra en contacto con agua. Expansión proporcional al volumen de agua absorbido. Elevada resistencia a la presión de agua (5 bar). Excelente eficacia y durabilidad, no se disuelve en agua. Gran flexibilidad y adaptabilidad. Resistente a productos químicos. Instalación fácil y rápida, sin necesidad de encofrados ni elementos de montaje accesorios. No se precisan soldaduras.
