# Depuración biológica de oxidación total, referencia EDOX-5 de EDASUR. 5 habitantes

- Propiedad del archivo: CONSTRUNARIO
- Formato: FIEBDC-3/2012
- Programa: Construnario Versión 3.51
- Fecha de los precios: 23/12/2022
- Divisa: EUR

**EDOX-5** u Depuración biológica de oxidación total, referencia EDOX-5 de EDASUR. 5 habitantes
DEPURADORAS BIOLÓGICAS DE OXIDACIÓN 5 HAB/EQ - VOLUMEN 1.700 LTS. CON REJA DE DESBASTE MEDIDAS: Diámetro: 1150 mm. Longitud: 1700 mm. Altura: 1300 mm. Tuberías: 125 mm. FUNCIONAMIENTO: Para su buen funcionamiento, es necesario separar las grasas previamente, ya que estas aumentan la DBO a la salida de la depuradora. Desbaste: Sólidos gruesos que arrastra el agua son captados por una reja a la entrada del equipo. Reactor biológico: descomposición biológica de la materia orgánica por aportación de oxígeno mediante difusores de burbuja fina. Filtro lamelar: decantador de aguas clarificadas. INCLUYE: Bomba soplante (aireador). Difusor de burbuja fina. Filtro lamelar. Reja de desbaste. Cuadro eléctrico de maniobra. MANTENIMIENTO: Anualmente, evacuar 3/4 partes los lodos y limpiar el filtro lamelar con agua a presión. Equipos eléctricos según fabricante. Cumplen Normativa Europea de la Directiva de Consejo 91/271/CEE. Cumplen Normativa actual de Vertido, RD 606/2003. Fabricadas según Norma UNE-EN 12566. Fabricadas en PRFV poliéster reforzado con fibra de vidrio.
