# Fosa séptica con filtro aeróbico, referencia FFAE-20 de EDASUR. Para 20 habitantes

- Propiedad del archivo: CONSTRUNARIO
- Formato: FIEBDC-3/2012
- Programa: Construnario Versión 3.51
- Fecha de los precios: 23/12/2022
- Divisa: EUR

**FFAE-20** u Fosa séptica con filtro aeróbico, referencia FFAE-20 de EDASUR. Para 20 habitantes
FOSAS SÉPTICAS CON FILTRO BIOLÓGICO AERÓBICO PARA 20 HABITANTES - VOLUMEN 6.000 LITROS MEDIDAS: Diámetro: 1800 mm. Longitud: 3000 mm. Tuberías: 125 mm. FUNCIONAMIENTO: Permite el tratamiento biológico de las aguas asimilables a domésticas. Decantador. Realiza la sedimentación primaria de la materia orgánica. Digestor. Realiza la sedimentación secundaria de la materia orgánica. Filtro Biológico. Reliza la oxigenación de la materia orgánica mediante microorganismos aeróbicos presentes en el agua. "Salida de aguas por abajo" MANTENIMIENTO: Anualmente, evacuar los lodos y limpiar el filtro con agua a presión. Cumple Normativa de vertido actualEspañola, Ley de aguas del Real Decreto 606/2003. Fabricadas según Normativa UNE-EN 12566. Fabricadas en PRFV poliéster reforzado con fibra de vidrio. Capacidades superiores, consultar.
