# Perfiles de PVC de doble junta, modelo 70/PVC/201 de Regicarp. Clasificación máxima: S – II – A

- Propiedad del archivo: CONSTRUNARIO
- Formato: FIEBDC-3/2012
- Programa: Construnario Versión 3.51
- Fecha de los precios: 01/12/2022
- Divisa: EUR

**RE 70PVC201** m Perfiles de PVC de doble junta, modelo 70/PVC/201 de Regicarp. Clasificación máxima: S – II – A
Perfiles de PVC de doble junta con diseño de líneas redondeadas. Esta perfilería dispone de clasificación máxima: S – II – A. • Refuerzo de acero: Con tratamiento antioxidante, el cual garantiza su durabilidad a lo largo de la vida útil de la ventana. • Sección de hoja 70mm: Esta profundidad permite la ubicación de 5 cámaras de aislamiento, integrándose en un marco de 70mm también con 5 cámaras. • Sistema de foliado a dos caras: Con alta resistencia y durabilidad al paso del tiempo. Disponibilidad en colores estándar (ver carta).
