# Unidad oscilante pra monitor modelo MA, referencia EMA3X3CPP de Viking. ØD1 (pulg.) PN16: 3''

- Propiedad del archivo: CONSTRUNARIO
- Formato: FIEBDC-3/2012
- Programa: Construnario Versión 3.51
- Fecha de los precios: 22/10/2021
- Divisa: EUR

**EMA3X3CPP** u Unidad oscilante pra monitor modelo MA, referencia EMA3X3CPP de Viking. ØD1 (pulg.) PN16: 3''
Modelo "MA", unidad auto oscilante para monitor, brida PN16 de acero inoxidable de 4 "x 4", flujo máximo de 8.000 l / min, acero inoxidable pulido Número de parte: EMA4X4SPX Monitor Auto Oscilante - Auto Oscilante - Acero Inoxidable 316 / Brida: Acero inoxidable - Acero inoxidable pulido - 4 "/ DN100 - Brida - PN16 - Cuerpo de 4" - Máx. caudal: 8000,0 (l / min) Para conocer todas las aprobaciones aplicables, consulte la documentación técnica o comuníquese con su oficina de ventas local de Viking.
