# Cámara de espuma VFC, referencia F21212 de Viking. Para la protección de depósitos de combustible de techo fijo

- Propiedad del archivo: CONSTRUNARIO
- Formato: FIEBDC-3/2012
- Programa: Construnario Versión 3.51
- Fecha de los precios: 22/10/2021
- Divisa: EUR

**F21212** u Cámara de espuma VFC, referencia F21212 de Viking. Para la protección de depósitos de combustible de techo fijo
Las cámaras de espuma están indicadas para la protección de depósitos de combustible de techo fijo y deben utilizarse como dispositivos de descarga de baja expansión de tipo II (según la definición de la NFPA11) con espumógenos y proporcionadores aprobados y/o listados. Su diseño permite aplicar una extensa cubierta de espuma sobre la superficie del líquido inflamable con la mayor suavidad posible para lograr la extinción y/o la supresión de los vapores inflamables. Un deflector colocado por el interior del depósito dirige la espuma expandida hacia la pared del mismo. La espuma se desliza por la pared interior hasta la superficie del líquido, minimizando la penetración y mezcla con el combustible, y maximizando así su efectividad.
