# Depósitos de agua contra incendios, formato vertical, de Europlast. 6000 litros

- Propiedad del archivo: CONSTRUNARIO
- Formato: FIEBDC-3/2012
- Programa: Construnario Versión 3.51
- Fecha de los precios: 25/10/2021
- Divisa: EUR

**DEPOAGINC** u Depósitos de agua contra incendios, formato vertical, de Europlast. 6000 litros
Para cumplir los requisitos de buenos sistemas de abastecimiento de agua contra incendios, se requiere de depósitos de agua de grandes dimensiones. La protección contra incendios es importante en sitios de mucha afluencia de gente y con posibilidades de incendio. La gran gama de depósitos contra incendios de Europlast los hace idóneos para cumplir con el actual sistema de instalación de nuevas industrias. Disponemos de distintas capacidades. En el depósito de agua va incluida una boca de registro cilíndrica de 560 mm y dos bridas con dos porta bridas de DN 50.
