# Fosa séptica de Fecar Glas. Dos compartimentos

- Propiedad del archivo: CONSTRUNARIO
- Formato: FIEBDC-3/2012
- Programa: Construnario Versión 3.51
- Fecha de los precios: 21/09/2023
- Divisa: EUR

**FOSASEPFE** u Fosa séptica de Fecar Glas. Dos compartimentos
Formada por dos compartimentos donde tienen lugar los procesos de decantación y fermentación en unas condiciones anaerobias. Distintos tamaños y capacidades.
