# Imprimación multi-adherente antioxidante. Envase: 750 ml. Protección y sellado de todo tipo de superficies

- Propiedad del archivo: CONSTRUNARIO
- Formato: FIEBDC-3/2012
- Programa: Construnario Versión 3.51
- Fecha de los precios: 10/01/2023
- Divisa: EUR

**S70_750LTIT** u Imprimación multi-adherente antioxidante. Envase: 750 ml. Protección y sellado de todo tipo de superficies
Precio: 12.65
Imprimación universal al disolvente para la protección y sellado de todo tipo de superficies en interiores y exteriores bajo ambientes moderados de corrosión. - Multi-adherente, antioxidante y de secado y repintado rápido. - Permite puestas en servicio a las pocas horas de su aplicación. - Buena brochabilidad y facilidad de lijado. - Sobre madera y superficies porosas no alcalinas (yeso, pladur) presenta un gran poder de relleno.
