# Grifo electrónico mural libre de contacto, referencia Extreme CS B de Stern. Batería 9 V. Paredes de cartón-yeso. AiSI 316

- Propiedad del archivo: CONSTRUNARIO
- Formato: FIEBDC-3/2012
- Programa: Construnario Versión 3.51
- Fecha de los precios: 19/10/2021
- Divisa: EUR

**237801-316** u Grifo electrónico mural libre de contacto, referencia Extreme CS B de Stern. Batería 9 V. Paredes de cartón-yeso. AiSI 316
Grifo electrónico mural libre de contacto, referencia Extreme CS B de Stern. Batería 9 V. Paredes de cartón-yeso. AiSI 316 Instalación: Montado a pared. Presión de funcionamiento: 0.5 - 8.0 BAR (7 - 116 PSI). Tiempo de flujo 8 segundos. Se puede modificar con el mando a distancia. Suministro de agua: agua fría o premezclada Opciones para ahorro de agua: 0.35 GPM/1.3 LPM - PCA SPRAY 0.5 GPM / 1.89 LPM - PCA SPRAY 1.0 GPM / 4 LPM - PCA SPRAY Temperatura del agua: máximo 70ºC Tiempo de seguridad: cierra automáticamente tras 90 segundos. Se puede regular con el mando a distancia Grifo electrónico mural libre de contacto. Para agua fría o premezclada. Para instalación montada a pared con acceso trasero o pasillo técnico . Alimentado con una caja IP67 de alimentación dual que permite utilizar el grifo con una pila de 9 V o un transformador de 9 V. Puede ir alimentado con un transformador de 9 V y un sistema integrado de respaldo que funciona con una pila de litio de 9 V, lo que permite utilizar el grifo normalmente en caso de fallo de energía. Cuerpo fabricado en acero inoxidable AISI 316. Activado por un sensor oculto en el caño. Incluye filtro. El sensor incorpora un indicador de batería baja. Se pueden modificar los siguientes parámetros con el mando a distancia: rango del sensor, tiempo de seguridad, tiempo de reacción, tiempo de retraso, conexión/desconexión y retorno a la configuración de fábrica.
