# Dispensador electrónico de jabón sin contacto, modelo Trendy soap dispenser E de Stern. Transformador 12 V

- Propiedad del archivo: CONSTRUNARIO
- Formato: FIEBDC-3/2012
- Programa: Construnario Versión 3.51
- Fecha de los precios: 19/10/2021
- Divisa: EUR

**239900** u Dispensador electrónico de jabón sin contacto, modelo Trendy soap dispenser E de Stern. Transformador 12 V
Precio: 3.00
Dispensador electrónico de jabón sin contacto, modelo Trendy soap dispenser E de Stern. Transformador 12 V Instalación: Montado sobre encimera. Instalación normal, con el depósito bajo el lavabo o remota, fijando a la pared el soporte para el depósito. Jabón: Depósito de 1 litro. Bomba peristáltica que permite el uso de cualquier elegido. Dosis de jabón: Configurado por defecto: 1.2-1.6 cc, ajustable con el mando a distancia en función del jabón elegido. Rellenado: Botón de rellenado fácil de usar para que el jabón comience a salir por la boquilla del dispensador. Esta función puede realizarse también con el control remoto. Dispensador de jabón electrónico libre de contacto para instalaciones sobre encimera. Activado por sensor de infrarrojos. De cuerpo cromado, otros acabados disponibles. Provisto con soporte y botella para relleno del jabón de 1 litro. Las siguientes funciones pueden realizarse con el mando a distancia: selección de la cantidad de jabón, rellenado del depósito de jabón, apagado temporal y retorno a la configuración de fabrica.
