# Grifo electrónico libre de contacto, referencia Cool TFB de Stern. Para el llenado de botellas y vasos. Caja portapilas. Caño largo

- Propiedad del archivo: CONSTRUNARIO
- Formato: FIEBDC-3/2012
- Programa: Construnario Versión 3.51
- Fecha de los precios: 19/10/2021
- Divisa: EUR

**280150** u Grifo electrónico libre de contacto, referencia Cool TFB de Stern. Para el llenado de botellas y vasos. Caja portapilas. Caño largo
Grifo electrónico libre de contacto, referencia Cool TFB de Stern. Para el llenado de botellas y vasos. Caja portapilas. Caño largo Instalación: Encimera Fuente de alimentación: • Caja porta pilas IP67 con 6 pilas alcalinas AA de 1,5 V. • Transformador 9 V Presión recomendada: 0.5-8.0 bar / 7.0-116.0 PSI Tiempo de ciclo de flujo de agua: 15 segundos. Ajustable manualmente en el momento de la instalación. Temperatura 70°C máximo Grifo electrónico libre de contacto , Activado por un sensor infrarrojo para fuentes de agua, llenado de botellas o vasos , para agua fría o premezclada. Operado por pila externa de 9V o transformador. Filtros incluidos. Disponible con caño largo alcance.
