# Grifo electrónico sin contacto, instalación en pared, modelo Tubular 2030 LE de Stern. Transformador 9 V. Caño largo de 220mm

- Propiedad del archivo: CONSTRUNARIO
- Formato: FIEBDC-3/2012
- Programa: Construnario Versión 3.51
- Fecha de los precios: 19/10/2021
- Divisa: EUR

**350410** u Grifo electrónico sin contacto, instalación en pared, modelo Tubular 2030 LE de Stern. Transformador 9 V. Caño largo de 220mm
Grifo electrónico sin contacto, instalación en pared, modelo Tubular 2030 LE de Stern. Transformador 9 V. Caño largo de 220mm Instalación: Instalación a pared Presión de funcionamiento: 0.5-8.0 bar / 7.0-116.0 PSI Suministro de agua: Agua fría y premezclada Opciones para el ahorro en el consumo de agua: 4 LPM / 1 GPM ; 3 LPM / 0.8 GPM 1.89 LPM / 0.5 GPM ; 1.3 LPM 0.35 GPM - PCA spray Temperatura de agua: máximo 70ºC Tiempo de seguridad: Cierre automático tras 90 segundos. Se puede regular con el mando a distancia Grifo electrónico para instalación a pared. Sensor infrarrojo adaptativo. Alimentado con una caja portapilas IP67 con seis pilas alcalinas 1,5 V AA o con Transformador eléctrico de 9V. Incluye filtros. Funciones modificables con control remoto: rango del sensor, tiempo de respuesta, tiempo de retraso y tiempo de seguridad. El grifo se cerrará automáticamente tras 90 segundos de uso. El sensor incorpora un indicador de batería baja.
